# Step Sicherheitsbeläge
Leistungsbeschreibung (GAEB 90, DA81)
Vergabenummer: 1
Währung: EUR

## Step Sicherheitsbeläge
Datum: 13.02.24

### Bereich 1 Allgemeine Bereiche - R10

**1.1 Surestep**
Bodenbelag aus PVC, partikelbasierter erhöhter
Gleitwiderstand DIN EN 13845,
mit PUR Oberflächenvergütung,
Einstufung DIN  EN ISO 10874  Klasse 34 (gewerblicher
Bereich, sehr starke Beanspruchung),
antistatisch, Aufladungsspannung im Begehversuch DIN EN
1815 max. 2kV,
Trittschallverbesserungsmaß  EN ISO 10140-3  ca. 5
dB,
geeignet für Stuhlrollen DIN EN 12529 Typ W,
Brandverhaltensklasse DIN EN 13501-1  Bfl-s1,
Bewertungsgruppe Rutschgefahr R 10 gemäß BGR 181, ASR
A1.5/1,2,
Rutschsicherheit EN 13845  ESf,
Art der Nutzung  geeignet für Warmwasser-
Fußbodenheizung,
Dicke  2,0 mm,
Nutzschichtdicke 0,7 mm,
in Bahnen, Bahnenbreite 200 cm,
gesprenkelt,
Oberfläche feinrau,

Wegen Farbkonzept Dessin  ......, Dessinnummer des
Belages eintragen
und Farbton nach NCS-Farbcode .... ..,NCS Farbcode des
Belages eintragen

auf vollflächig gespachtelten Untergrund kleben,
Belag, Hersteller/Typ
 'Forbo Surestep Original' oder gleichwertig,
 'Forbo Surestep Star' oder gleichwertig,
 'Forbo Surestep Balance' oder gleichwertig,
 'Forbo Surestep Stone' oder gleichwertig,
 'Forbo Surestep Woodl' oder gleichwertig,

Belag, Hersteller/Typ

'......................................................
'
vom Bieter einzutragen,
Klebstoff, Hersteller/Typ
'geeigneter Dispersionsklebstoff nach
Herstellerangabe',
Klebstoff, Hersteller/Typ
'...............'
vom Bieter einzutragen.
Abrechnungseinheit: m²
Verschweißen des Bodenbelages aus PVC ohne Träger,
heterogen, mit belagkonformer Schweißschnur,
Farbton dem Bodenbelag angepasst.

Hersteller / Typ
 'Forbo Schweißschnur' oder gleichwertig,
Hersteller / Typ
 '...............'
vom Bieter einzutragen.
Abrechnungseinheit: m
Menge: 0,000 m2

**1.2 Surestep Fast Fit**
Bodenbelag aus PVC, partikelbasierter erhöhter
Gleitwiderstand DIN EN 13845,
mit PUR Oberflächenvergütung,
Einstufung DIN  EN ISO 10874  Klasse 34 (gewerblicher
Bereich, sehr starke Beanspruchung),
antistatisch, Aufladungsspannung im Begehversuch DIN EN
1815 max. 2kV,
Trittschallverbesserungsmaß  EN ISO 10140-3  ca. 5
dB,
geeignet für Stuhlrollen DIN EN 12529 Typ W,
Brandverhaltensklasse DIN EN 13501-1  Bfl-s1,
Bewertungsgruppe Rutschgefahr R 10 gemäß BGR 181, ASR
A1.5/1,2,
Rutschsicherheit EN 13845  ESf,
Art der Nutzung  geeignet für Warmwasser-
Fußbodenheizung,
Dicke  2,0 mm,
Nutzschichtdicke 0,7 mm,
in Bahnen, Bahnenbreite 200 cm,
gesprenkelt,
Oberfläche feinrau,

Wegen Farbkonzept Dessin  ......, Dessinnummer des
Belages eintragen
und Farbton nach NCS-Farbcode .... ..,NCS Farbcode des
Belages eintragen

Lose auf vollflächig gespachtrelten Untergrund
verlegen,

Belag, Hersteller/Typ
 'Forbo Surestep Original' oder gleichwertig,
 'Forbo Surestep Star' oder gleichwertig,
 'Forbo Surestep Balance' oder gleichwertig,

Belag, Hersteller/Typ

'......................................................
'
vom Bieter einzutragen,
Klebstoff, Hersteller/Typ
'geeigneter Dispersionsklebstoff nach
Herstellerangabe',
Klebstoff, Hersteller/Typ
'...............'
vom Bieter einzutragen.
Abrechnungseinheit: m²
Verschweißen des Bodenbelages aus PVC ohne Träger,
heterogen, mit belagkonformer Schweißschnur,
Farbton dem Bodenbelag angepasst.

Hersteller / Typ
 'Forbo Schweißschnur' oder gleichwertig,
Hersteller / Typ
 '...............'
vom Bieter einzutragen.
Abrechnungseinheit: m
Menge: 0,000 m2

### Bereich 2 Spezialbereiche - R11 / R12

**2.1 Safestep R11**
Bodenbelag aus PVC, partikelbasierter erhöhter
Gleitwiderstand DIN EN 13845,
mit PUR Oberflächenvergütung,
Einstufung DIN  EN ISO 10874  Klasse 34 (gewerblicher
Bereich, sehr starke Beanspruchung),
antistatisch, Aufladungsspannung im Begehversuch DIN EN
1815 max. 2kV,
Trittschallverbesserungsmaß  EN ISO 10140-3  ca. 5
dB,
geeignet für Stuhlrollen DIN EN 12529 Typ W,
Brandverhaltensklasse DIN EN 13501-1  Bfl-s1,
Bewertungsgruppe Rutschgefahr R 11 gemäß BGR 181, ASR
A1.5/1,2,
Rutschsicherheit EN 13845  ESf,
Art der Nutzung  geeignet für Warmwasser-
Fußbodenheizung,
Dicke  2,0 mm,
Nutzschichtdicke 0,7 mm,
in Bahnen, Bahnenbreite 200 cm,
gesprenkelt,
Oberfläche feinrau,

Wegen Farbkonzept Dessin  ......, Dessinnummer des
Belages eintragen
und Farbton nach NCS-Farbcode .... ..,NCS Farbcode des
Belages eintragen

auf vollflächig gespachtelten Untergrund kleben,
Belag, Hersteller/Typ
 'Forbo Safestep R11' oder gleichwertig,

Belag, Hersteller/Typ

'......................................................
'
vom Bieter einzutragen,
Klebstoff, Hersteller/Typ
'geeigneter Dispersionsklebstoff nach
Herstellerangabe',
Klebstoff, Hersteller/Typ
'...............'
vom Bieter einzutragen.
Abrechnungseinheit: m²
Menge: 0,000 m2

**2.2 Safestep R12**
Bodenbelag aus PVC, partikelbasierter erhöhter
Gleitwiderstand DIN EN 13845,
mit PUR Oberflächenvergütung,
Einstufung DIN  EN ISO 10874  Klasse 34 (gewerblicher
Bereich, sehr starke Beanspruchung),
antistatisch, Aufladungsspannung im Begehversuch DIN EN
1815 max. 2kV,
Trittschallverbesserungsmaß  EN ISO 10140-3  ca. 5
dB,
geeignet für Stuhlrollen DIN EN 12529 Typ W,
Brandverhaltensklasse DIN EN 13501-1  Bfl-s1,
Bewertungsgruppe Rutschgefahr R 12 gemäß BGR 181, ASR
A1.5/1,2,
Rutschsicherheit EN 13845  ESf,
Art der Nutzung  geeignet für Warmwasser-
Fußbodenheizung,
Dicke  2,0 mm,
Nutzschichtdicke 0,7 mm,
in Bahnen, Bahnenbreite 200 cm,
gesprenkelt,
Oberfläche feinrau,

Wegen Farbkonzept Dessin  ......, Dessinnummer des
Belages eintragen
und Farbton nach NCS-Farbcode .... ..,NCS Farbcode des
Belages eintragen

auf vollflächig gespachtelten Untergrund kleben,
Belag, Hersteller/Typ
 'Forbo Safestep R12' oder gleichwertig,

Belag, Hersteller/Typ

'......................................................
'
vom Bieter einzutragen,
Klebstoff, Hersteller/Typ
'geeigneter Dispersionsklebstoff nach
Herstellerangabe',
Klebstoff, Hersteller/Typ
'...............'
vom Bieter einzutragen.
Abrechnungseinheit: m²
Menge: 0,000 m2

### Bereich 3 Nassraumbereiche - Klasse B / Klasse C

**3.1 Safestep Aqua**
Bodenbelag aus Vinyl mit erhöhtem Gleitwiderstand
entsprechend der EN 13845, heterogen, mit werkseitiger
PUR-Pearl-Vergütung und Glasfaservlies-Träger,

Einstufung EN ISO 10874 Klassen 34/43,
Aufladespannung im Begehversuch gemäß EN 1815 max. 2
kV, geeignet für Stuhlrollen EN 425 Typ W,
Brandverhalten EN 13501-1 Klasse Bfl-s1,
Dimensionsstabilität gemäß EN 434 < 0,1 %,
Resteindruckverhalten laut EN 433 < 0,05 mm,

Rutschsicherheit:
Arbeitsräume mit erhöhter Rutschgefahr gemäß BGR 181
und Liste "NB" Nassbelastete Barfußbereiche,
DIN 51130: R10
EN 13845: ESb
DIN 51097: Klasse C

Gesamtdicke 2 mm, Nutzschichtdicke 0,7 mm,
in Bahnen, Bahnenbreite 200 cm,
Geprägte, durchgefärbte Nutzschicht,
Farbton nach Wahl des AG aus der Standardkollektion,
auf vollflächig gespachtelten Untergrund gestürzt
kleben,

Erzeugnis des Belages Forbo Safestep Aqua .............
oder gleichwertiger Art.

Erzeugnis

.......................................................
vom Bieter einzutragen.

Erzeugnis/Typ des Klebstoffes

.......................................................
vom Bieter einzutragen.
Menge: 0,000 m2

**3.2 Surestep Laguna**
Bodenbelag aus Vinyl mit erhöhtem Gleitwiderstand
entsprechend der EN 13845, heterogen, mit werkseitiger
PUR-Pearl-Vergütung und Glasfaservlies-Träger,

Aufladespannung im Begehversuch gemäß EN 1815 max. 2
kV, geeignet für Stuhlrollen EN 425 Typ W,
Brandverhalten EN 13501-1 Klasse Bfl-s1,
Dimensionsstabilität gemäß EN 434 < 0,1 %,
Resteindruckverhalten laut EN 433 < 0,05 mm,

Rutschsicherheit:
Arbeitsräume mit erhöhter Rutschgefahr gemäß BGR 181
und Liste "NB" Nassbelastete Barfußbereiche,
DIN 51130: R10
EN 13845: ESf / ESb
DIN 51097: Klasse B

Gesamtdicke 2 mm, Nutzschichtdicke 0,7 mm,
in Bahnen, Bahnenbreite 200 cm,
Geprägte, durchgefärbte Nutzschicht,
Farbton nach Wahl des AG aus der Standardkollektion,
auf vollflächig gespachtelten Untergrund
richtungsgleich kleben,

Erzeugnis des Belages Forbo Surestep Laguna,
Farbe .............. oder gleichwertiger Art.

Erzeugnis

.......................................................
vom Bieter einzutragen.

Erzeugnis/Typ des Klebstoffes

.......................................................
vom Bieter einzutragen.
Menge: 0,000 m2

### Bereich 4 Verschweißen

**4.1 Thermisch Verschweißen**
Verschweißen des Bodenbelages aus Vinyl
mit farbgleicher, belagkonformer Schweißschnur,
Abrechnung nach der Fläche des Belages.

**4.2 Kalt Verschweißen**
Kaltverschweißen des Bodenbelages aus Vinyl, heterogen,
Bahnenbreite 200 cm, mit transparentem
Kaltschweißmittel,
Abrechnung nach der Fläche des Belages/nach Fugenlänge.

USt %: 19,00
